# Panel de aislamiento térmico en poliestireno expandible tamaño de placa 1x0,60 m, blanco zona 1 Coteterm Placa EPS

- Propiedad del archivo: CONSTRUNARIO
- Formato: FIEBDC-3/2012
- Programa: Construnario Versión 3.51
- Fecha de los precios: 06/03/2024
- Divisa: EUR

| Código | Descripción |
|---|---|
| C0901SIK_08065021 | Panel de aislamiento térmico en poliestireno expandible tamaño de placa 1x0,60 m, blanco zona 1 Coteterm Placa EPS |
