# Panel rígido de lana de roca monodensidad 1200x600 mm, ocre Coteterm Panel MW MS PLUS

- Propiedad del archivo: CONSTRUNARIO
- Formato: FIEBDC-3/2012
- Programa: Construnario Versión 3.51
- Fecha de los precios: 06/03/2024
- Divisa: EUR

| Código | Descripción |
|---|---|
| C0901SIK_08065023 | Panel rígido de lana de roca monodensidad 1200x600 mm, ocre Coteterm Panel MW MS PLUS |
