# Panel de aislamiento térmico en poliestireno extruido 1250x600 mm, naranja, Coteterm XPS

- Propiedad del archivo: CONSTRUNARIO
- Formato: FIEBDC-3/2012
- Programa: Construnario Versión 3.51
- Fecha de los precios: 06/03/2024
- Divisa: EUR

| Código | Descripción |
|---|---|
| C0901SIK_08065025 | Panel de aislamiento térmico en poliestireno extruido 1250x600 mm, naranja, Coteterm XPS |
