# Revestimiento e imprimación base, Sika® ThermoCoat-5 ES TI de Sika, azul azafata

- Propiedad del archivo: CONSTRUNARIO
- Formato: FIEBDC-3/2012
- Programa: Construnario Versión 3.51
- Fecha de los precios: 06/03/2024
- Divisa: EUR

**491725SIK** kg Revestimiento e imprimación base, Sika® ThermoCoat-5 ES TI de Sika, azul azafata
Sika® ThermoCoat-5 ES TI Imprimación acrílica pigmentada. Descripción del Producto Sika® ThermoCoat -5 ES TI es una imprimación acrílica pigmentada, resistente a la alcalinidad y los agentes atmosféricos. Usos Sika® ThermoCoat -5 ES TI es adecuada para los siguientes usos: - como imprimación para soportes de hormigón y capas cementosas. - para superficies de normal a muy Alta absorción. - Como imprimación para los Sistemas de Aislamiento Térmico por el Exterior (SATE).
