# Mortero acrílico de acabado fino, Sika ® ThermoCoat-5 ES TF/TG de Sika,arena

- Propiedad del archivo: CONSTRUNARIO
- Formato: FIEBDC-3/2012
- Programa: Construnario Versión 3.51
- Fecha de los precios: 06/03/2024
- Divisa: EUR

**491703SIK** kg Mortero acrílico de acabado fino, Sika ® ThermoCoat-5 ES TF/TG de Sika,arena
Sika® ThermoCoat-5 ES TF/TG Revestimiento acrílico-mineral en dispersión acuosa para la impermeabilización y decoración de fachadas Descripción del Producto Sika® ThermoCoat -5 ES, es un revestimiento acrílico mineral en dispersión acuosa para revestimiento de acabado del sistema SATE y revestimiento de fachadas en general. Usos - como revestimiento de Protección y decoración de fachadas. - Como mortero de acabado para los Sistemas de Aislamiento Térmico por el Exterior (SATE). - Rehabilitación de fachadas.
