# Revestimiento coloreado sintético-mineral para fachadas Sika® ThermoCoat-5 ES TF Siltec

- Propiedad del archivo: CONSTRUNARIO
- Formato: FIEBDC-3/2012
- Programa: Construnario Versión 3.51
- Fecha de los precios: 06/03/2024
- Divisa: EUR

**C0901SIK_08065061** Revestimiento coloreado sintético-mineral para fachadas Sika® ThermoCoat-5 ES TF Siltec
Sika® ThermoCoat-5 ES TF Siltec Revestimiento acrílico-mineral siliconado en dispersión acuosa para la impermeabilización y decoración de fachadas. Descripción del producto: Sika® ThermoCoat -5 ES Siltec, es un revestimiento acrílico mineral siliconado en dispersión acuosa para revestimiento de acabado del sistema SATE y revestimiento de fachadas en general. Usos: - como revestimiento de Protección y decoración de fachadas. - Como mortero de acabado para los Sistemas de Aislamiento Térmico por el Exterior (SATE). - Rehabilitación de fachadas.
