# Pintura al silicato de alta calidad, acabado mate, especialmente indicada para el fondeo del Sistema Calcilisse Coteterm SK

- Propiedad del archivo: CONSTRUNARIO
- Formato: FIEBDC-3/2012
- Programa: Construnario VersiĆ³n 3.51
- Fecha de los precios: 06/03/2024
- Divisa: EUR

| Código | Descripción |
|---|---|
| C0901SIK_08065081 | Pintura al silicato de alta calidad, acabado mate, especialmente indicada para el fondeo del Sistema Calcilisse Coteterm SK |
