# Acabado mineral en base a cal aérea, acabado fino, transpirable como acabado decorativo de sist. técnicos fachada Calcilisse

- Propiedad del archivo: CONSTRUNARIO
- Formato: FIEBDC-3/2012
- Programa: Construnario Versión 3.51
- Fecha de los precios: 06/03/2024
- Divisa: EUR

| Código | Descripción |
|---|---|
| C0901SIK_08065082 | Acabado mineral en base a cal aérea, acabado fino, transpirable como acabado decorativo de sist. técnicos fachada Calcilisse |
