# Imprimación al agua, de partícula muy fina y otros aditivos especiales, Coteterm Antifisuras Primer de Sika

- Propiedad del archivo: CONSTRUNARIO
- Formato: FIEBDC-3/2012
- Programa: Construnario Versión 3.51
- Fecha de los precios: 06/03/2024
- Divisa: EUR

**635883SIK** l Imprimación al agua, de partícula muy fina y otros aditivos especiales, Coteterm Antifisuras Primer de Sika
Imprimación al agua para superficies de construcción, basada en un polímero acrílico en dispersión acuosa, de partícula muy fina y otros aditivos especiales Gran capacidad de penetración y sellado de la superficie Cohesiona la capa superficial del soporte Excelente puente de adherencia entre el producto acabado (pintura a base de resinas látex en dispersión) y el soporte
