# Revestimiento superelástico e impermeabilizante, Coteterm Antifisuras Liso

- Propiedad del archivo: CONSTRUNARIO
- Formato: FIEBDC-3/2012
- Programa: Construnario Versión 3.51
- Fecha de los precios: 06/03/2024
- Divisa: EUR

| Código | Descripción |
|---|---|
| C0901SIK_08065091 | Revestimiento superelástico e impermeabilizante, Coteterm Antifisuras Liso |
