# Coteterm Aquasol Smoth de Sika, A121 - Revestimiento continuo

- Propiedad del archivo: CONSTRUNARIO
- Formato: FIEBDC-3/2012
- Programa: Construnario Versión 3.51
- Fecha de los precios: 06/03/2024
- Divisa: EUR

**635913SIK** kg Coteterm Aquasol Smoth de Sika, A121 - Revestimiento continuo
Coteterm Aquasol Smooth Revestimiento continuo de ultima generación, reflectante con alta resistencia a la suciedad y efecto descontaminante. Propiedades: . Impermeable al agua de lluvia . Bajo mantenimiento . Elevada resistencia a la suciedad . Permeable al vapor de agua . Descontaminante . Deformable . Reflectantes. Baja temperatura superficial . Fácil aplicación. Manual o mecánica . Gran resistencia a la intemperie . Alta Durabilidad. . Efecto Autolavable. Aplicaciones: Soportes admisibles: Sobre PAREX Fondo aplicado en: . Morteros de enfoscados, morteros base, morteros monocapa, hormigón, yeso. . PAREX Decor Base, Coteterm M, Coteterm M Flex, PAREX FV, PAREX Renodeco, PAREX Predurex, PAREX Cal Enfoscado, PAREX Revoc Blanco Litoral, PAREX Revoc Gris. . No admisibles: . Sobre soportes hidrofugados o con pinturas en mal estado. . Superficies horizontales o inclinadas expuestas a la acción directa del agua de lluvia. . En casos no descritos consultar al Depto. Técnico. Espesores: Aproximadamente 1mm.
