# Acabado decorativo de los sistemas Coteterm con aditivos Siloxanos listo al uso, acabado fratasado Coteterm Liso SLX

- Propiedad del archivo: CONSTRUNARIO
- Formato: FIEBDC-3/2012
- Programa: Construnario VersiĆ³n 3.51
- Fecha de los precios: 06/03/2024
- Divisa: EUR

| Código | Descripción |
|---|---|
| C0901SIK_08065095 | Acabado decorativo de los sistemas Coteterm con aditivos Siloxanos listo al uso, acabado fratasado Coteterm Liso SLX |
