# Acabado decorativo de los sistemas Coteterm, listo al uso acabado fratasado Coteterm Acrylic

- Propiedad del archivo: CONSTRUNARIO
- Formato: FIEBDC-3/2012
- Programa: Construnario VersiĆ³n 3.51
- Fecha de los precios: 06/03/2024
- Divisa: EUR

| Código | Descripción |
|---|---|
| C0901SIK_08065096 | Acabado decorativo de los sistemas Coteterm, listo al uso acabado fratasado Coteterm Acrylic |
