# Perfil en PVC con malla incorporada para juntas con movimiento Sate, Sika® ThermoCoat-11 ES de Sika

- Propiedad del archivo: CONSTRUNARIO
- Formato: FIEBDC-3/2012
- Programa: Construnario Versión 3.51
- Fecha de los precios: 06/03/2024
- Divisa: EUR

| Código | Ud | Descripción |
|---|---|---|
| 524268SIK | m | Perfil en PVC con malla incorporada para juntas con movimiento Sate, Sika® ThermoCoat-11 ES de Sika |
