# Anclaje de fijación roscada sobre estructura de madera y metal hasta un espesor máx. 0,75mm Coteterm Anclaje Roscado

- Propiedad del archivo: CONSTRUNARIO
- Formato: FIEBDC-3/2012
- Programa: Construnario Versión 3.51
- Fecha de los precios: 06/03/2024
- Divisa: EUR

| Código | Descripción |
|---|---|
| C0901SIK_08065103 | Anclaje de fijación roscada sobre estructura de madera y metal hasta un espesor máx. 0,75mm Coteterm Anclaje Roscado |
