# Anclaje mecánico atornillado y empotrado, máxima calidad p/fijación de placas de aislamiento térmico Coteterm anclaje STR U 2G

- Propiedad del archivo: CONSTRUNARIO
- Formato: FIEBDC-3/2012
- Programa: Construnario Versión 3.51
- Fecha de los precios: 06/03/2024
- Divisa: EUR

| Código | Descripción |
|---|---|
| C0901SIK_08065104 | Anclaje mecánico atornillado y empotrado, máxima calidad p/fijación de placas de aislamiento térmico Coteterm anclaje STR U 2G |
