# Anclaje mecánico percusión de máxima calidad para fijación de placas Coteterm anclaje H3

- Propiedad del archivo: CONSTRUNARIO
- Formato: FIEBDC-3/2012
- Programa: Construnario Versión 3.51
- Fecha de los precios: 06/03/2024
- Divisa: EUR

| Código | Descripción |
|---|---|
| C0901SIK_08065105 | Anclaje mecánico percusión de máxima calidad para fijación de placas Coteterm anclaje H3 |
