# Anclaje STR U 2 G oculta en paneles de lana mineral, Coteterm arandela VT 2G de Sika

- Propiedad del archivo: CONSTRUNARIO
- Formato: FIEBDC-3/2012
- Programa: Construnario Versión 3.51
- Fecha de los precios: 06/03/2024
- Divisa: EUR

**635275SIK** u Anclaje STR U 2 G oculta en paneles de lana mineral, Coteterm arandela VT 2G de Sika
COTETERM ARANDELA VT 2G Arandela supletoria especialmente adecuada en combinación con COTETERM ANCLAJE STRU 2G, para instalación empotrada en todos los paneles de lana de mineral. Propiedades . Baja transmisión térmica (0.001 W/K). . Reducción de marcas de anclaje. . Sin herramientas adicionales. . Presión de contacto permanente. . El anclaje encaja firmemente en la arandela con un "click". . Colocación 100% controlada
