# Anclaje H3/H1/ STRU 2G en superficie sobre paneles de lana mineral, Coteterm arandela VT90 de Sika

- Propiedad del archivo: CONSTRUNARIO
- Formato: FIEBDC-3/2012
- Programa: Construnario VersiĆ³n 3.51
- Fecha de los precios: 06/03/2024
- Divisa: EUR

| Código | Ud | Descripción |
|---|---|---|
| 635276SIK | u | Anclaje H3/H1/ STRU 2G en superficie sobre paneles de lana mineral, Coteterm arandela VT90 de Sika |
