# Sistema Sate en Passivhause espesor 120-220 mm Coteterm perfil de arranque PH-E

- Propiedad del archivo: CONSTRUNARIO
- Formato: FIEBDC-3/2012
- Programa: Construnario VersiĆ³n 3.51
- Fecha de los precios: 06/03/2024
- Divisa: EUR

**642552SIK** u Sistema Sate en Passivhause espesor 120-220 mm Coteterm perfil de arranque PH-E
Perfil de arranque extensible de PVC especial para Sistemas Coteterm en obras tipo PASSIVHAUS
