# Anclaje a dist. a través de aislante en fachadas con rotura de puente térmico Coteterm anclaje Thermax 8-10

- Propiedad del archivo: CONSTRUNARIO
- Formato: FIEBDC-3/2012
- Programa: Construnario Versión 3.51
- Fecha de los precios: 06/03/2024
- Divisa: EUR

| Código | Descripción |
|---|---|
| C0901SIK_08065107 | Anclaje a dist. a través de aislante en fachadas con rotura de puente térmico Coteterm anclaje Thermax 8-10 |
