# Coteterm tapa STR EPS de Sika. Grafito 100pc

- Propiedad del archivo: CONSTRUNARIO
- Formato: FIEBDC-3/2012
- Programa: Construnario Versión 3.51
- Fecha de los precios: 06/03/2024
- Divisa: EUR

**635273SIK** u Coteterm tapa STR EPS de Sika. Grafito 100pc
COTETERM TAPA STR EPS Grafito Tapa de EPS grafito. Especialmente diseñada para ser utilizada como complemento del sistema COTETERM ANCLAJE STR U.
