# Producto para sellado transparente, Sikaflex 112 Crystal Clear de Sika. Cartucho 290cm3

- Propiedad del archivo: CONSTRUNARIO
- Formato: FIEBDC-3/2012
- Programa: Construnario Versión 3.51
- Fecha de los precios: 06/03/2024
- Divisa: EUR

**560081SIK** u Producto para sellado transparente, Sikaflex 112 Crystal Clear de Sika. Cartucho 290cm3
Sikaflex®-112 Crystal Clear Adhesivo y sellador transparente. Descripción del producto Es un adhesivo sellador, multiuso, monocomponente, con buen agarre inicial, el cual pega y sella la mayoría de los materiales usados en construcción. Para uso tanto en interior como en exterior. Usos Un adhesivo que pega la mayoría de los componentes y materiales tales como: . Hormigón . Fábrica . Cerámica . Madera . Metales . Vidrio . PVC Una masilla para sellar alrededor de los elementos pegados
