# Masilla elástica de poliuretano, monocomponente, gran resist. química p/sellado juntas, Sikaflex Pro 3 de Sika. 600 cm3, gris hormigón

- Propiedad del archivo: CONSTRUNARIO
- Formato: FIEBDC-3/2012
- Programa: Construnario Versión 3.51
- Fecha de los precios: 06/03/2024
- Divisa: EUR

**422907SIK** u Masilla elástica de poliuretano, monocomponente, gran resist. química p/sellado juntas, Sikaflex Pro 3 de Sika. 600 cm3, gris hormigón
Sikaflex® Pro-3 Sellador de altas prestaciones para pavimentos Descripción del Producto Es un sellador de juntas con altas resistencias mecánicas monocomponente, que cura con la humedad ambiental. Adecuado para utilizarlo en interiores y exteriores. Usos Es un sellador de juntas multiusos adecuado para los siguientes usos: . Juntas de construcción y juntas de dilatación en pavimentos. . Aplicaciones interiores y exteriores para áreas peatonales y de tráfico (p. ej. parkings, garajes, etc.) . Almacenes y áreas de producción . Pavimentos en la industria alimentaria . Pavimentos cerámicos en edificios públicos . Juntas en conductos de aguas residuales y en plantas de tratamiento de aguas residuales . Juntas en pavimentos de túneles . Aplicación en salas limpias
