# Masilla elástica para juntas, a base de caucho silicona de tipo acido, 280 cm3, Sikasil®-100 de Sika. Traslúcido

- Propiedad del archivo: CONSTRUNARIO
- Formato: FIEBDC-3/2012
- Programa: Construnario Versión 3.51
- Fecha de los precios: 06/03/2024
- Divisa: EUR

**418453SIK** u Masilla elástica para juntas, a base de caucho silicona de tipo acido, 280 cm3, Sikasil®-100 de Sika. Traslúcido
Sikasil®-100 Masilla elástica para juntas a base de silicona acética monocomponente Descripción del Producto SikasilR-100 es una masilla a base de silicona acética monocomponente, para sellado de juntas. Usos SikasilR-100 es adecuada para el sellado de juntas en: . Vidrio, acristalamientos y sellados de materiales vítreos y vitrificados. . Aluminio anodizado . Materiales cerámicos y materiales no porosos en general No debe aplicarse sobre metales ferrosos, cobre, latón, materiales porosos (como hormigón, mampostería, piedra natural, etc.) o caucho.
