# Sellador multiuso de silicona de alto rendimiento, Sikasil 110 neutral de Sika. Blanco

- Propiedad del archivo: CONSTRUNARIO
- Formato: FIEBDC-3/2012
- Programa: Construnario Versión 3.51
- Fecha de los precios: 06/03/2024
- Divisa: EUR

**610890SIK** u Sellador multiuso de silicona de alto rendimiento, Sikasil 110 neutral de Sika. Blanco
Sikasil® -110 Neutral Sellador multiuso de silicona de alto rendimiento para la construcción. Descripción del producto: Es un sellador a base de silicona de juntas, monocomponente, de alto rendimiento, flexible y multiuso. Tiene una buena adhesión a los materiales de construcción, incluyendo vidrio, varios metales y plásticos sin imprimación. Se mantiene flexible después del curado y tiene buena resistencia a los rayos UV, hongos y moho. Capacidad de movimiento +/-25 %. Uso interno y externo. Usos: Sellado de juntas para: . Acristalamiento . Sanitario . juntas con movimiento y de conexión
