# Masilla plasto-elástica monocomponente, 300 cm3, Sikacryl® -S de Sika. Blanca

- Propiedad del archivo: CONSTRUNARIO
- Formato: FIEBDC-3/2012
- Programa: Construnario Versión 3.51
- Fecha de los precios: 06/03/2024
- Divisa: EUR

**88665SIK** u Masilla plasto-elástica monocomponente, 300 cm3, Sikacryl® -S de Sika. Blanca
Sikacryl® -S Masilla plasto-elástica monocomponente para el sellado de juntas con bajo movimiento, en interior. Descripción del producto: Sikacryl®-S es una masilla plasto-elástica monocomponente, a base de copolimeros acrílicos en dispersión acuosa, lista para su empleo, y de fácil aplicación, para juntas en interiores con poco o nulo movimiento. Usos: . Para sellados de juntas interiores con bajo movimiento sobre superficies de hormigón, hormigón aligerado, enlucidos, fibrocemento, ladrillos, cartónyeso, aluminio, PVC, madera. . Para sellados de ventanas, puertas, tuberías de PVC y para sellados en techos. . Es adecuada para el sellado de grietas (no debe estar en contacto permanentemente con agua).
