# Sellador resistente a temperaturas hasta los 1000ºC, SikaSeal®-403 Heat Cement de Sika. Negro

- Propiedad del archivo: CONSTRUNARIO
- Formato: FIEBDC-3/2012
- Programa: Construnario Versión 3.51
- Fecha de los precios: 06/03/2024
- Divisa: EUR

**613724SIK** u Sellador resistente a temperaturas hasta los 1000ºC, SikaSeal®-403 Heat Cement de Sika. Negro
SikaSeal®-403 Heat Cement Sellador resistente a altas temperaturas. Descripción del producto Es un sellador monocomponente a base de silicato de sodio que resiste altas temperaturas de hasta 1250ºC. Usos Para sellar entre componentes de construcción y materiales expuestos a altas temperaturas, tales como: . Ladrillos refractarios . Rejillas cortafuego . Tubos de humos . Ladrillos de chimenea . Piedras . Hornos de combustible sólido. . Barbacoas . Para uso interior solamente
