# Adhesivo de montaje de curado rápido, para uso profesional, cartucho 300cm3,SikaBond®-114 Max Grip de Sika. Marrón

- Propiedad del archivo: CONSTRUNARIO
- Formato: FIEBDC-3/2012
- Programa: Construnario Versión 3.51
- Fecha de los precios: 06/03/2024
- Divisa: EUR

**602969SIK** u Adhesivo de montaje de curado rápido, para uso profesional, cartucho 300cm3,SikaBond®-114 Max Grip de Sika. Marrón
SikaBond®-114 Max Grip es un adhesivo de montaje con disolventes de un solo componente y curado rápido, para uso profesional
