# Adhesivo de fijación en base agua, cartucho 290cm3, SikaBond®-115 Strong Fix de Sika. Beige

- Propiedad del archivo: CONSTRUNARIO
- Formato: FIEBDC-3/2012
- Programa: Construnario Versión 3.51
- Fecha de los precios: 06/03/2024
- Divisa: EUR

**561312SIK** u Adhesivo de fijación en base agua, cartucho 290cm3, SikaBond®-115 Strong Fix de Sika. Beige
SikaBond®-115 Strong Fix es un adhesivo monocomponente con alta resistencia final que pega gran variedad de soportes y materiales usados en la construcción. Para uso interior o exterior protegido.
