# Masilla espatulable e impermeable para la colocación de baldosas, SikaBond®-T8 de Sika. Beige

- Propiedad del archivo: CONSTRUNARIO
- Formato: FIEBDC-3/2012
- Programa: Construnario Versión 3.51
- Fecha de los precios: 06/03/2024
- Divisa: EUR

**100269SIK** l Masilla espatulable e impermeable para la colocación de baldosas, SikaBond®-T8 de Sika. Beige
SikaBond®-T8 Adhesivo elástico monocomponente, a base de poliuretano para impermeabilización. Descripción del producto: Masilla espatulable adhesiva, monocomponente, a base de poliuretano, que polimeriza por acción de la humedad ambiental. Usos: Adhesivo para impermeabilizar su pavimento cerámico. Con el Sika®Bond T-8 se crea una capa impermeabilizante y de pegado de piezas cerámicas al hormigón, mortero y baldosas antiguas. Para balcones, terrazas, logias, cocinas, baños y otras áreas expuestas al agua.
