# Adhesivo especial para el pegado elástico de metales, Sikaflex®-117 Metal Force de Sika. Gris claro

- Propiedad del archivo: CONSTRUNARIO
- Formato: FIEBDC-3/2012
- Programa: Construnario Versión 3.51
- Fecha de los precios: 06/03/2024
- Divisa: EUR

**636361SIK** u Adhesivo especial para el pegado elástico de metales, Sikaflex®-117 Metal Force de Sika. Gris claro
Sikaflex®-117 Metal Force Adhesivo de construcción para el pegado de metales Descripción del producto: Es un adhesivo de construcción monocomponente especialmente formulado para el pegado y sellado de metales. Usos: Adhesivo para unir diferentes metales y materiales de construcción como: . Cobre . Latón . Bronce . Aluminio anodizado . Acero galvanizado . Acero corrugado y chapas metálicas . Revestimientos metálicos . Elementos metálicos de cubiertas Adhesivo para unir la mayoría de los materiales de construcción como: . Metales . Hormigón . Mampostería . La mayoría de las piedras . Cerámica . Madera . Vidrio Sellador para sellar juntas horizontales y verticales Se puede usar tanto en interior como en exterior
