# Banda bituminosa autoadhesiva coloreada especial para sellados impermeables, 10 cm, Sika® MultiSeal® de Sika. Gris

- Propiedad del archivo: CONSTRUNARIO
- Formato: FIEBDC-3/2012
- Programa: Construnario Versión 3.51
- Fecha de los precios: 06/03/2024
- Divisa: EUR

**438192SIK** m Banda bituminosa autoadhesiva coloreada especial para sellados impermeables, 10 cm, Sika® MultiSeal® de Sika. Gris
Sika® MultiSeal® Banda bituminosa selladora Descripción del producto: Banda bituminosa autoadhesiva, de caucho modificado, provisto en una de sus caras de una hoja de aluminio lacado. Usos: Sellador y reparador para evitar entrada de agua y/o filtraciones en: . Tejados incluyendo los de chapas metálicas. . Fisuras en edificios . Láminas bituminosas y otros tipos de terminaciones de cubierta.
