# Banda de butilo autoadhesiva coloreada especial para sellados impermeables, 10 cm, Sika® MultiSeal BT de Sika. Terracota

- Propiedad del archivo: CONSTRUNARIO
- Formato: FIEBDC-3/2012
- Programa: Construnario Versión 3.51
- Fecha de los precios: 06/03/2024
- Divisa: EUR

**436270SIK** m Banda de butilo autoadhesiva coloreada especial para sellados impermeables, 10 cm, Sika® MultiSeal BT de Sika. Terracota
Sika® MultiSeal BT Banda para sellado de butilo con alta adherencia Descripción del Producto Banda para sellado de butilo autoadhesivo, provista en una de sus caras de una hoja de aluminio reforzado. Usos Sellador y reparador para evitar entrada de agua y/o filtraciones en: . Reparaciones de cubiertas incluyendo los de chapa metálica . Fachadas . Tejas rotas . Reparación de canalones . Chimeneas y claraboyas . Conductos de aire acondicionado . Caravanas y camiones . Casetas de obra . Reparación de conductos
