# Sistema estanquidad p/juntas, alta elasticidad, comp. de Banda Combiflex y resina epoxi, ancho 25cm Sikadur Combiflex SG

- Propiedad del archivo: CONSTRUNARIO
- Formato: FIEBDC-3/2012
- Programa: Construnario VersiĆ³n 3.51
- Fecha de los precios: 06/03/2024
- Divisa: EUR

| Código | Ud | Descripción |
|---|---|---|
| C0901SIK_080783 | m | Sistema estanquidad p/juntas, alta elasticidad, comp. de Banda Combiflex y resina epoxi, ancho 25cm Sikadur Combiflex SG |
