# Cinta flexible de cloruro de polivinilo, p/estanqueidad de juntas internas de construcción, Sika® Waterbar A-19. Amarillo

- Propiedad del archivo: CONSTRUNARIO
- Formato: FIEBDC-3/2012
- Programa: Construnario Versión 3.51
- Fecha de los precios: 06/03/2024
- Divisa: EUR

**453835SIK** m Cinta flexible de cloruro de polivinilo, p/estanqueidad de juntas internas de construcción, Sika® Waterbar A-19. Amarillo
Sika® Waterbar A-19 Perfil WATERBAR interno para juntas de construcción Descripción del producto Sika Waterbar® A AT son perfiles flexibles de PVC-P internos que actúan como barrera frente al agua para juntas de construcción. Usos Sellado de juntas de construcción en nuevas estructuras de hormigón. Las estructuras habituales incluyen, por ejemplo: . Sótanos de edificios residenciales . Sótanos de edificios comerciales . Aparcamientos subterráneos . Estructuras de retención de agua y plantas de tratamiento de agua Características . Permanentemente flexible . Perfil homogéneo . Adecuado para niveles bajos a medios de presión hidrostática del agua . Resistente a todos los agentes naturales del terreno y de las aguas subterráneas . Producto robusto diseñado para su manipulación e instalación en obra . Adecuado para la soldadura térmica en obra
