# Cinta flexible de cloruro de polivinilo, p/estanqueidad de juntas internas de construcción, Sika® Waterbar A-24. Amarillo

- Propiedad del archivo: CONSTRUNARIO
- Formato: FIEBDC-3/2012
- Programa: Construnario Versión 3.51
- Fecha de los precios: 06/03/2024
- Divisa: EUR

**440195SIK** m Cinta flexible de cloruro de polivinilo, p/estanqueidad de juntas internas de construcción, Sika® Waterbar A-24. Amarillo
Sika® Waterbar A-24
