# Perfil de sellado de alta calidad para juntas, rollo 25 m, Tricosal® KAB de Sika. Amarillo

- Propiedad del archivo: CONSTRUNARIO
- Formato: FIEBDC-3/2012
- Programa: Construnario Versión 3.51
- Fecha de los precios: 06/03/2024
- Divisa: EUR

**176225SIK** m Perfil de sellado de alta calidad para juntas, rollo 25 m, Tricosal® KAB de Sika. Amarillo
Tricosal® KAB Cinta termoplástica para la impermeabilización de juntas de retracción y de hormigónado. Descripción del producto: Tricosal® -KAB son perfiles termoplásticos de PVC-p diseñados para la impermeabilización de juntas de hormigónado o de retracción. Características: . Altas resistencias mecánicas . Resistente a las sustancias presentes en el ambiente del hormigón . Resistente a un amplio espectro de agentes químicos (pueden ser necesarios ensayos especiales) . Sección robusta para un fácil manejo en obra . Fácil colocación . Soldable Usos: Tricosal®- KAB está diseñado para su uso en obras con hormigón impermeable, con hormigón realizado in situ o en paredes huecas. . KAB 125, KAB 150: Impermeabilización de juntas de hormigónado en suelo/ pared. . KAB 175 S: para juntas de hormigónado pared/ pared Usado conjuntamente con un sistema de impermeabilización: KAB 125 o KAB 150 para las juntas de hormigónado en suelo/ pared con el KAB 175 S en las juntas de hormigónado pared/ pared. Ejemplos de aplicaciónes: Construcción de edificios residenciales, edificios públicos, aparcamientos subterráneos, depósitos
