# Banda elástica para sellados impermeables, 5x10, 50pc, Sika® SealTape S . Amarillo

- Propiedad del archivo: CONSTRUNARIO
- Formato: FIEBDC-3/2012
- Programa: Construnario Versión 3.51
- Fecha de los precios: 06/03/2024
- Divisa: EUR

**108350SIK** u Banda elástica para sellados impermeables, 5x10, 50pc, Sika® SealTape S . Amarillo
Sika® SealTape S Banda impermeable elástica para el sellado e impermeabilización de juntas y detalles en áreas húmedas con baldosas. Descripción del producto: Es una cinta impermeabilizante elástica formada por una malla de unión tejida a cada lado y una zona de expansión elástica en el centro y se utiliza para impermeabilizar juntas con movimiento y de conexión. El producto es un componente de un sistema de sellado completo que se utiliza en combinación con una membrana impermeable, un adhesivo para baldosas y baldosas cerámicas para lograr la estanqueidad en cuartos húmedos y en las inmediaciones de los mismos. Uso interno y externo. Usos: . Sellado de juntas de conexión perimetrales bajo baldosas en cuartos húmedos residenciales o comerciales, en terrazas y en balcones. . Sellado de todo tipo de juntas en posición vertical y horizontal, tales como: estáticas, con movimiento, de conexión, de construcción, esquinas y alrededor de encuentros de tuberías.
