# Masilla adhesiva de alto agarre inicial, Sikaflex®-118 Extreme Grab de Sika. Blanco

- Propiedad del archivo: CONSTRUNARIO
- Formato: FIEBDC-3/2012
- Programa: Construnario Versión 3.51
- Fecha de los precios: 06/03/2024
- Divisa: EUR

**556900SIK** u Masilla adhesiva de alto agarre inicial, Sikaflex®-118 Extreme Grab de Sika. Blanco
Sikaflex®-118 Extr.Grab Masilla adhesiva de alto agarre inicial Descripción del producto Sikaflex®-118 Extreme Grab es un adhesivo monocomponente, libre de solvente y de ftalatos, con un agarre inicial muy alto para pegado en los soportes constructivos más comunes. Para uso tanto interior como exterior. Usos Un adhesivo para pegar la mayoría de los componentes y materiales de construcción, tales como: . Hormigón . Ladrillo . Piedra . Cerámica . Metales . Vidrio . Molduras pesadas . Fibrocemento . Cemento . Alféizares de ventanas y puertas
