# Laminados de fibra de carbono pultrusionados para refuerzo estructural, 8cm ancho, Sika® CarboDur® E de Sika. Negro

- Propiedad del archivo: CONSTRUNARIO
- Formato: FIEBDC-3/2012
- Programa: Construnario Versión 3.51
- Fecha de los precios: 06/03/2024
- Divisa: EUR

**456159SIK** m Laminados de fibra de carbono pultrusionados para refuerzo estructural, 8cm ancho, Sika® CarboDur® E de Sika. Negro
Sika® CarboDur® E Laminados de fibra de carbono pultrusionados para refuerzo estructural como parte del sistema Sika CarboDur®. Descripción del Producto Los laminados Sika CarboDur® E son polímeros armados con fibras de carbono pultrusionadas (CFRP) diseñados para el refuerzo de estructuras de hormigón, madera, mampostería, acero y estructuras de polímero de fibra reforzado. Los laminados Sika CarboDur® E se pegan a la estructura como una armadura externa usando las resina epoxi Sikadur®-30. Usos Los sistemas Sika CarboDur® E se emplean para mejorar, incrementar o reparar estructuras por: Incrementos de cargas . Incremento de la capacidad resistente en losas, vigas y secciones de puentes. . Instalación de maquinaria pesada en edificios industriales. . Estructuras sometidas a vibraciones. . Cambios de uso de la estructura. Danos de elementos estructurales debidos a: . Deterioro de los materiales originales de la estructura. . Corrosión de las armaduras . Accidentes en la estructura (impactos, terremotos, fuego) Mejora de las condiciones de servicio . Disminución del echas y deformaciones. . Corrosión de las armaduras con disminución de secciones útiles. . Reducción de la fatiga. Cambio del esquema estructural . Eliminación de muros o columnas. . Apertura de huecos en forjados para instalación de ascensores, escaleras. Resistencia a posibles sucesos . Incrementar la resistencia a terremotos, impactos, explosiones, etc. Defectos de proyecto o construcción . Armadura insuficiente. . Defectos de ejecución.
