# Mortero para realizar pavimentos de altas prestaciones, Sikafloor®-20 PurCem®de Sika, gris polvo RAL 7037

- Propiedad del archivo: CONSTRUNARIO
- Formato: FIEBDC-3/2012
- Programa: Construnario Versión 3.51
- Fecha de los precios: 06/03/2024
- Divisa: EUR

**429239SIK** kg Mortero para realizar pavimentos de altas prestaciones, Sikafloor®-20 PurCem®de Sika, gris polvo RAL 7037
Sikafloor®-20 PurCem® Revestimiento de poliuretano de altas prestaciones, gran resistencia y fácil aplicación. Descripción del producto: El Sikafloor®-20 PurCem® es un revestimiento rico en resina de poliuretano modificado, cemento y áridos seleccionados, de tres componentes, coloreado, para pavimentos sometidos a cargas pesadas, alta abrasión y exposiciones químicas. Proporciona una superficie texturada con un acabado antideslizante y se aplica en espesores de 6 a 9 mm. Usos: Áreas sometidas a elevadas cargas, abrasión y alta exposición química, para proporcionar una superficie resistente, en sitios como: - Plantas de procesado de alimentos, en áreas secas y húmedas, congeladores y refrigeradores, áreas con choque térmico. - Plantas químicas. - Áreas de proceso. - Laboratorios. - Almacenes. - Apto como protección del hormigón aportando resistencia física (Principio 5, Método 5.1 de EN 1504-9). - Apto como protección del hormigón aportando resistencia química (Principio 6, Método 6.1 de EN 1504-9).
