# Mortero autonivelante de 3 comp. modificado c/poliuretano p/pav. Sikafloor®-21 PurCem®

- Propiedad del archivo: CONSTRUNARIO
- Formato: FIEBDC-3/2012
- Programa: Construnario Versión 3.51
- Fecha de los precios: 06/03/2024
- Divisa: EUR

| Código | Descripción |
|---|---|
| C0901SIK_0810022 | Mortero autonivelante de 3 comp. modificado c/poliuretano p/pav. Sikafloor®-21 PurCem® |
