# Mortero de poliuretano, altas resist. p/aplic. vertical y detalles, Sikafloor®-29 PurCem®

- Propiedad del archivo: CONSTRUNARIO
- Formato: FIEBDC-3/2012
- Programa: Construnario Versión 3.51
- Fecha de los precios: 06/03/2024
- Divisa: EUR

| Código | Descripción |
|---|---|
| C0901SIK_0810023 | Mortero de poliuretano, altas resist. p/aplic. vertical y detalles, Sikafloor®-29 PurCem® |
