# Mortero de poliuretano de altas resistencias para medias cañas y detalles, Sikafloor®-29 PurCem®de Sika gris polvo RAL 7037

- Propiedad del archivo: CONSTRUNARIO
- Formato: FIEBDC-3/2012
- Programa: Construnario Versión 3.51
- Fecha de los precios: 06/03/2024
- Divisa: EUR

**429325SIK** kg Mortero de poliuretano de altas resistencias para medias cañas y detalles, Sikafloor®-29 PurCem®de Sika gris polvo RAL 7037
Sikafloor®-29 PurCem® Mortero de poliuretano de altas resistencias para medias cañas y detalles. Descripción del producto: Sikafloor®-29 PurCem® es un mortero de poliuretano modificado, en base agua, de tres componentes, coloreado, para la realización detalles y aplicaciónes en vertical. Tiene una acabado de textura suave con apariencia de árido fi no que le confiere excelentes resistencias a la abrasión, al ataque químico y a cargas mecánicas. Normalmente aplicado en espesores de 3-9 mm. Usos: En combinación con el resto de productos PurCem, proporciona soluciones para detalles y medias cañas en aquellas zonas en las que sea necesario soportar ataques químicos y fuertes abrasiónes, como en: - Plantas de proceso de alimentos, en áreas secas y húmedas, congeladores refrigeradores, áreas de choque térmico. - Plantas químicas. - Laboratorios. - Almacenes. - Apto como protección del hormigón aportando resistencia física (Principio 5, Método 5.1 de EN 1504-9). - Apto como protección del hormigón aportando resistencia química (Principio 6, Método 6.1 de EN 1504-9).
