# Revestimiento de poliuretano libre de disolventes, Sikafloor®-31 PurCem® de Sika, gris guijarro RAL 7032

- Propiedad del archivo: CONSTRUNARIO
- Formato: FIEBDC-3/2012
- Programa: Construnario Versión 3.51
- Fecha de los precios: 06/03/2024
- Divisa: EUR

**429334SIK** kg Revestimiento de poliuretano libre de disolventes, Sikafloor®-31 PurCem® de Sika, gris guijarro RAL 7032
Sikafloor®-31 PurCem® Revestimiento de poliuretano libre de disolventes Descripción del producto: Sikafloor®-31 PurCem® es un revestimiento de poliuretano modificado de 3 componentes, sin disolventes, coloreado, de acabado mate, de altas características, con excelentes resistencias químicas y muy buenas resistencias mecánicas y a la abrasión. Aplicado habitualmente en dos capas de 0,2 – 0,25 mm por capa. Usos Sikafloor®-31 PurCem® está diseñado para los siguientes usos: - Utilizado solo, como revestimiento de altas características o como capa de sellado para medias cañas o detalles realizados Sikafloor®-29 PurCem® u otros productos de la gama Sikafloor®- PurCem®. - Para mejorar el acabado estético de los productos de la gama Sikafloor®- PurCem® en el acabado con espolvoreo. - Apto como protección del hormigón aportando resistencia física (Principio 5, Método 5.1 de EN 1504-9). - Apto como protección del hormigón aportando resistencia química (Principio 6, Método 6.1 de EN 1504-9). Como capa de resistencia química en lugares como: - Plantas de procesado de alimentos, en áreas secas y húmedas, congeladores y refrigeradores. - Industrias farmacéuticas. - Áreas que sufran contaminación. - Áreas de proceso químico.
