# Mortero autonivelante de poliuretano mod. de medias-altas resist. c/acabado brillante, Sikafloor®-210 PurCem®

- Propiedad del archivo: CONSTRUNARIO
- Formato: FIEBDC-3/2012
- Programa: Construnario Versión 3.51
- Fecha de los precios: 06/03/2024
- Divisa: EUR

| Código | Descripción |
|---|---|
| C0901SIK_0810025 | Mortero autonivelante de poliuretano mod. de medias-altas resist. c/acabado brillante, Sikafloor®-210 PurCem® |
