# Endurecedor metálico en polvo para suelos, Sikafloor®-1 MetalTop de Sika, natural gris hormigón

- Propiedad del archivo: CONSTRUNARIO
- Formato: FIEBDC-3/2012
- Programa: Construnario Versión 3.51
- Fecha de los precios: 06/03/2024
- Divisa: EUR

**405043SIK** kg Endurecedor metálico en polvo para suelos, Sikafloor®-1 MetalTop de Sika, natural gris hormigón
Sikafloor®-1 MetalTop Endurecedor metálico en polvo para suelos. Descripción del producto Es un endurecedor metálico en polvo premezclado para hormigón, de un solo componente y compuesto por cemento, agregados metálicos de alta dureza, aditivos especiales y pigmentos. Usos Solo puede ser utilizado por experimentados Profesionales. . Es un endurecedor superficial para hormigón que no mancha, el cual proporciona un acabado monolítico de la superficie no oxidable y de gran resistencia a la abrasión. Cuando se espolvorea y se fratasa con llana sobre soportes de hormigón fresco y húmedo, forma una superficie lisa y coloreada, con una resistencia a la abrasión muy alta. . Los usos típicos son áreas de almacenamiento, pavimentos de altas exigencias en zonas de carga, centros de distribución con altos requisitos de durabilidad, fábricas, instalaciónes de producción, terminales de transporte, centrales eléctricas, etc.
