# Endurecedor mineral en polvo, coloreado, para pavimentos, Sikafloor®-3 QuartzTop de Sika. Gris cementoso

- Propiedad del archivo: CONSTRUNARIO
- Formato: FIEBDC-3/2012
- Programa: Construnario Versión 3.51
- Fecha de los precios: 06/03/2024
- Divisa: EUR

**93743SIK** kg Endurecedor mineral en polvo, coloreado, para pavimentos, Sikafloor®-3 QuartzTop de Sika. Gris cementoso
Sikafloor®-3 QuartzTop Endurecedor mineral en polvo, coloreado, para pavimentos Descripción del producto Es un endurecedor en polvo mineral para hormigón, de un solo componente, premezclado y coloreado, compuesto de cemento, áridos de cuarzo especialmente seleccionados, pigmentos y aditivos. Usos . Proporciona una capa superficial mineral endurecida para pavimentos monolíticos de hormigón. Cuando se aplica y se fratasa sobre un pavimento de hormigón fresco forma una superficie coloreada, lisa y de alta resistencia a la abrasión. . Sus usos típicos son almacenes, fábricas, centros comerciales, zonas públicas, restaurantes y museos.
