# Agente de curado para pavimentos de hormigón, Sikafloor® ProSeal-22 de Sika. Incoloro

- Propiedad del archivo: CONSTRUNARIO
- Formato: FIEBDC-3/2012
- Programa: Construnario Versión 3.51
- Fecha de los precios: 06/03/2024
- Divisa: EUR

**78158SIK** l Agente de curado para pavimentos de hormigón, Sikafloor® ProSeal-22 de Sika. Incoloro
Sikafloor® ProSeal-22 Agente de curado y sellado para pavimentos de hormigón. Descripción del producto: Es una solución a base de resinas acrílicas, en basedisolvente, de 1 componente para el curado, endurecimiento y sellado del hormigón fresco o endurecido. Usos: Se utiliza para obtener un óptimo curado y sellado de pavimentos y estructuras de hormigón fresco. . Agente de curado para limitar el secado y la fisuración superficial. . Proporciona sellado y curado para los endurecedores en polvo Sikafloor®. . Tratamiento antipolvo e incremento de la resistencia a la abrasión de pavimentos de hormigón existentes. . Apto para interiores y exteriores.
